# Knesebeckstraße 3, 10623 Berlin
Angebotsaufforderung (GAEB DA XML 3.3, DA83)
Projekt: KNESE3
Währung: EUR
Vergabeart: Freihändige Vergabe
Abgabeort: Covivio Immobilien GmbH Lietzenburger Str. 90 10719 Berlin F
Ausführungsbeginn: 06.07.2026
Ausführungsende: 20.11.2026
Sicherheit Vertragserfüllung %: 0,00
Sicherheit Gewährleistung %: 0,00
Auftraggeber: Covivio Wohnungsgesellschaft mbH Dümpten, c/o Covivio Immobilien GmbH, Essener Straße 66, 46047 Oberhausen
Ausführungsort: KNE3 - Umbau Büroflächen, Knesebeckstraße 3, 10623 Berlin
Erstellt mit: 5 260407, NOVA AVA, 09.04.2026

## 4021 Sanitär 1., 4. und 5.OG

### Titel 1 Sanitär/Kälte/Sonstiges für 1.OG, 4.OG und 5.OG

#### Abschnitt 1.1 Luftkühleranschluss (Lüftungsanlage)

**1.1.10 Mehrschichtverbundrohr PE-Xa, d16x2,2 mm**
(Fabr. Upponor, Geberit oder glw.)
Menge: 30,000 m

**1.1.20 Zuschlag für Formstücke auf v.g. Rltg-Länge**
*** Pauschalposition
Mehrschichtverbundrohr (BG, T-Stck etc.)

Prozentualer Anteil '..........................................%' vom Bieter einzutragen
Menge: 1,000 psch

**1.1.30 Anschluss-/Übergangsverschraubung R1/2" X**
d16x2,2mm an PE-Xa Rohr
Menge: 6,000 Stk

**1.1.40 Absperrkugelhahn DN 15/PN6**
inkl. Anschluss-/ Übergang an d16x2,2
Menge: 3,000 Stk

**1.1.50 Durchgangsventil D15/PN6**
inkl. Anschluss- /Übergang für d16x2,2
Menge: 3,000 Stk

**1.1.60 Thermoantrieb 24V/DC für Durchgangsventil**
inkl. Anschlussverschraubung,  stetig regelbar 0-10V
Menge: 3,000 Stk

**1.1.70 Kältedämmung für PE-Xa**
(Kaltwasserleitungen, Pe-Xa) d16x2,2m  aus Armaflex AF
Dämmschlauch, dampfdiffusuionsdicht verklebt, S=13mm
Menge: 30,000 m

#### Abschnitt 1.2 Sanitär

*Hinweis: (Trinkwasser/Schmutzwasser/Objekte) für WC- Räume 1.OG,4.OG u. 5.OG und Beh.-WC 4.OG*

**1.2.10 Waschtischanlage für Beh.-WC**
bestehend aus Beh.-WT 60-70cm (Fabr. Geberit o. glw.),
Montagegestell (Geerit DUO-Fix) für Beh. WT,
Ablaufsyphon, WT-Ablaufventil, Eckventlen etc.
komplett betreibsfertig montiert
Menge: 1,000 Stk

**1.2.20 Dyson elektronische WT-Armatur (Edelstahl)**
berührungslos Typ airblade Wash + Dry WD05,
mit integriertem Lufttrockner
Menge: 8,000 Stk

**1.2.30 WC-Anlage für Beh.-WC bestehend aus Beh.- Wand WC**
als Tiefspüle Spülrandlos (Geberit o.
glw.), Montagegestell (Geberit DUO-Fix) für Beh.
WC inkl.Seitenteile für Haltegriffe,2 x
Stützklappgrffsystem (Fabr. HEWI), WC-Sitz mit
Rückenpolster für Beh.-CW ( Fabr. HEWI)
komlett betreibsfertig montiert
Menge: 1,000 Stk

**1.2.40 Elektro-Durchlauferhitzer für Warmwasser**
elektronisch geregelt, Pel = ca. 6,5 kW,
400V/50Hz, Fabr. Clage oder glw
Menge: 10,000 Stk

**1.2.50 Mehrschichtverbundrohr PE-Xa, d16x2,2 mm**
(Fabr. Upponor, Geberit oder glw.)
Menge: 80,000 m

**1.2.60 Zuschlag für Formstücke auf v.g. Rltg-Länge**
*** Pauschalposition
Mehrschichtvrbundrohr (BG, T-Stck etc.)

Prozentualer Anteil '..........................................%' vom Bieter einzutragen
Menge: 1,000 psch

**1.2.70 Kältedämmung für PE-Xa**
(Kaltwasserleitungen, Pe-Xa) d16x2,2m  aus Armaflex AF
Dämmschlauch, dampfdiffusuionsdicht verklebt, S=13mm
Menge: 80,000 m

**1.2.80 Wandscheibe R1/2"**
für Anschluss von PE-Xa d16x2,2
Menge: 6,000 Stk

**1.2.90 Eck-Ventil R1/2" x 10**
verchromt, Fabr. Schell o.glw.
Menge: 6,000 Stk

**1.2.100 Hanverlängerung R1/2" x25mm**
Rotguss
Menge: 6,000 Stk

**1.2.110 Anschluss an Bestands TWK-Leitung herstellen**
*** Pauschalposition
besetehnd aus: Rltg.teilentleeren, trennen und
Anschlussstück T-Stück einbauen,
Bestandsleitung ca. DN 32, inkl. Anschluss-/
Übergang aus d16x2,2mm, inkl. Kleinmaterial,
Schrauben, Dichtungen, Rohrschellen etc.

Anzahl: 3 Stück
Menge: 1,000 psch

**1.2.120 HT-Rohr DN 50**
DN 50
Menge: 30,000 m

**1.2.130 HT-Bogen 45-90°**
45-90°
Menge: 6,000 Stk

**1.2.140 HA-Muffe DN 50**
DN 50
Menge: 6,000 Stk

**1.2.150 WT-Anschlussbogen DN50**
inkl. Gummidichtung
Menge: 4,000 Stk

**1.2.160 Spülen-Anschlussgarnitur für Teeküche**
bestehend aus;  Ablaufventil verchromt,
Kunststoff-Röhrensiphon DN 50
Menge: 2,000 Stk

**1.2.170 Spülmaschinenanschluss TW- und SW**
für Teeküche bestehend aus TW-Anschluss an
Eckventil mit nschlussschlauch DN 10 und SW-
Schlauch an SW-Kunststoffsyphon
Menge: 2,000 Stk

**1.2.180 Anschluss an Bestands SW-Leitung (Fallleitung) DN100**
*** Pauschalposition
herstellen, besetehnd aus: SW-Fallleitung
trennen und Anschlussstück Abzweig T-Stück
DN100/50 inkl. Rohrstück mit Schiebemuffe
DN100, inkl. Befestigungs- und Kleinmaterial,
Schrauben, Dichtungen, Rohrschellen etc.
einbauen.

Anzahl 3 Stück
Menge: 1,000 psch

**1.2.190 SW-Minihebeanlage (Sanibay) 230V750Hz**
für fäkalienhaltiges Abwasser (Saniboy) inkl.
Druckleitung DN25 mit Anschluss an SW-Leitung
in / unter Decke.
Menge: 2,000 Stk

#### Abschnitt 1.3 Demontagearbeiten

**1.3.10 Bestandsumluftkühler inkl. Anschlussleitungen demontieren**
*** Pauschalposition
und im KG (Lager) einlagern, hierfür
Anlage Teilentleeren, außer Betrieb nehmen
(geschätzter Aufwand 4 h)

Anzahl: 3 Stück
Menge: 1,000 psch

#### Abschnitt 1.4 Sonstiges

**1.4.10 Obermonteurstunden**
Stunden eines Obermonteurs, einschl. aller Zuschläge.
Menge: 30,000 h

**1.4.20 Monteurstunden**
Stunden eines Monteurs, einschl. aller Zuschläge.
Menge: 30,000 h

**1.4.30 Bohrung D 50- 100mm, GK**
in GK-Wand S=15cm herstellen
Menge: 5,000 Stk

**1.4.40 Bohrung bis D=50mm, GK**
in GK-Wand S=15cm herstellen
Menge: 5,000 Stk

**1.4.50 Inbetriebnahme Kaltwassernetz (Luftkühler)**
inkl. System Abdrücken, Spülen, Füllen Entlüften
Menge: 3,000 Stk

**1.4.60 Inbetriebnahme Trinkwasseranschluss (WC- / Beh.-WC)**
inkl. System Abdrücken, Spülen, Füllen und Entlüften
Menge: 3,000 Stk

**1.4.70 Bezeichnungsschilder Vor-/Rücklauf**
Luftkühler
Menge: 6,000 Stk

**1.4.80 Bezeichungsschild Regelventil Luftkühler**
100x50mm
Menge: 3,000 Stk

**1.4.90 Revisionsunterlagen (Dokumentation)**
Gliederung gem.  VOB/C für 1.OG, 4.OG und 5.OG, inkl.
Herstellerunterlagen, IBN-Protokollen, Spül- u.
Abdrückprotokollen etc. (digital im pdf-Format)
Menge: 1,000 Stk

**1.4.100 Ertüchtigung AF-Kälteisolierung DN15-25 an Bestandskälteleitungen**
(Fan-Coilanschlussleitungen hinter Fassadenbrüstung),
Armafles AF 13mm
Menge: 60,000 m

**1.4.110 Ertüchtigung MiWO-Isolierung alukaschiert für Rohr DN15-20**
an Bestandsheizungsleitungen
(Fan-Coil Anschlussleitungen hinter Fassadenbrüstung),
Rockwool RF800 S = 20mm
Menge: 50,000 m

**1.4.120 SW-Minihebeanlage 230/750Hz für Teeküchen- Abwasser**
(Fabr. SFA, Sanispeed+) inkl. ca. 3m
Druckleitung DN25 mit Anschluss an SW-Leitung
in / unter Decke.
Menge: 1,000 Stk
